# Caldera a gas, doméstica, de condensación, mural, para calefacción y A.C.S

- Propiedad del archivo: CYPE Ingenieros S.A.
- Formato: FIEBDC-3/2016
- Programa: Generador de precios de la construcción. CYPE Ingenieros, S.A.
- Fecha: 20/05/2024
- Divisa: EUR
- Costes indirectos: 3 %
- IVA: 21 %

## I Instalaciones

### IC Calefacción, refrigeración, climatización y A.C.S.

#### ICG Calderas a gas

**ICG232** Ud Caldera a gas, doméstica, de condensación, mural, para calefacción y A.C.S.
Caldera mural, de condensación, para calefacción y producción de A.C.S. modelo Platinum Compact 26/26 F ECO "BAXI", para gas natural y propano, potencia en A.C.S. 26 kW, potencia en calefacción (80/60°C) 20 kW, potencia en calefacción (50/30°C) 21,8 kW, rendimiento en calefacción (50/30°C) 105,8%, eficiencia energética clase A en calefacción, eficiencia energética clase A en A.C.S., perfil de consumo XL, caudal en A.C.S. 14,9 l/min, peso 34 kg, con bomba de circulación electrónica, cuadro de control digital con pantalla retroiluminada, placa de conexiones y kit estándar de evacuación de humos, bomba de circulación electrónica, 7 m.c.a. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38bax010a | Ud | Caldera mural, de condensación, para calefacción y producción de A.C.S. modelo Platinum Compact 26/26 F ECO "BAXI", para gas natural y propano, potencia en A.C.S. 26 kW, potencia en calefacción (80/60°C) 20 kW, potencia en calefacción (50/30°C) 21,8 kW, rendimiento en calefacción (50/30°C) 105,8%, eficiencia energética clase A en calefacción, eficiencia energética clase A en A.C.S., perfil de consumo XL, caudal en A.C.S. 14,9 l/min, peso 34 kg, con bomba de circulación electrónica, cuadro de control digital con pantalla retroiluminada, placa de conexiones y kit estándar de evacuación de humos. (material) | 1 | 2671 | 2671.000 |
| mt38bax503a | Ud | Bomba de circulación electrónica, 7 m.c.a., "BAXI", para integrar en la caldera. (material) | 1 | 235 | 235.000 |
| mt38www012 | Ud | Material auxiliar para instalaciones de calefacción y A.C.S. (material) | 1 | 2.1 | 2.100 |
| mo004 | h | Oficial 1ª calefactor. (mano de obra) | 3 | 22.74 | 68.220 |
| mo103 | h | Ayudante calefactor. (mano de obra) | 3 | 20.98 | 62.940 |
| % | % | Costes directos complementarios | 2 % | 3039.260 | 60.785 |
|  |  | Costes directos |  |  | 3100.045 |

## Recursos

**mt38bax010a** Ud Caldera mural, de condensación
Datos técnicos: Coste energético 2487.089 MJ; Emisión de CO2 191.772 kg
Residuos:
- embalaje: re150101 Envases de papel y cartón. (componente de residuo); rendimiento 2.352 kg; Código LER 15 01 01; Masa del elemento 1 kg; Volumen 0.001333 m3
- embalaje: re170201 Madera. (componente de residuo); rendimiento 0.628 kg; Código LER 17 02 01; Masa del elemento 1 kg; Volumen 0.000909 m3
