# Radiador

- Propiedad del archivo: CYPE INGENIEROS, S.A.
- Formato: FIEBDC-3/2002
- Divisa: EUR
- Costes indirectos: 3.00 %
- IVA: 21.00 %

## I Instalaciones

### IC Calefacción, refrigeración, climatización y A.C.S.

#### ICE Emisores por agua para calefacción y refrigeración

**ICE040** Ud Radiador.
Radiador compuesto de 6 elementos, siendo cada uno de ellos de aluminio inyectado, modelo Dubal 30 "BAXI", de 288 mm de altura, 80 mm de anchura y 147 mm de fondo, con frontal con aberturas, potencia calorífica 62 W para salto térmico de 40°C, potencia calorífica 82,9 W para salto térmico de 50°C, según UNE-EN 442-1, peso 1,45 kg, capacidad 0,27 l, pintado en epoxi color blanco RAL 9010, presión máxima de trabajo 6 bar, temperatura máxima de trabajo 110°C. Incluso, purgador automático, tapones, reducciones, juntas, anclajes, soportes, racores de conexión a la red de distribución, plafones y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38bax220a | Ud | Elemento para radiador de aluminio inyectado, modelo Dubal 30 "BAXI", de 288 mm de altura, 80 mm de anchura y 147 mm de fondo, con frontal con aberturas, potencia calorífica 62 W para salto térmico de 40°C, potencia calorífica 82,9 W para salto térmico de 50°C, según UNE-EN 442-1, peso 1,45 kg, capacidad 0,27 l, pintado en epoxi color blanco RAL 9010, presión máxima de trabajo 6 bar, temperatura máxima de trabajo 110°C. (material) | 6.000 | 30.90 | 185.40 |
| mt38bax520b | Ud | Soporte de acero para radiador, "BAXI", para colocación mural con tornillos. (material) | 2.000 | 2.10 | 4.20 |
| mt38bax523a | Ud | Kit de montaje para radiador, "BAXI", formado por 1 purgador automático de aire PA5-1, 3 reducciones con arandelas y 2 tapones con arandelas, válido para sistema bitubo y monotubo. (material) | 1.000 | 23.30 | 23.30 |
| mo004 | h | Oficial 1ª calefactor. (mano de obra) | 0.458 | 23.74 | 10.87 |
| mo103 | h | Ayudante calefactor. (mano de obra) | 0.458 | 21.90 | 10.03 |
| % | % | Costes directos complementarios | 2 % | 233.80 | 4.68 |
|  |  | Costes directos |  |  | 238.48 |
