# Boca de ventilación para interiores

- Propiedad del archivo: CYPE INGENIEROS, S.A.
- Formato: FIEBDC-3/2002
- Divisa: EUR
- Costes indirectos: 3.00 %
- IVA: 21.00 %

## I Instalaciones

### IV Ventilación

#### IVM Ventilación mecánica

**IVM021** Ud Boca de ventilación para interiores.
Boca de ventilación para interiores, circular, regulación con tornillo, adecuada para extracción e impulsión, "BAXI", con conexión de 125 mm de diámetro, con manguito de falso techo.
Incluye: Replanteo. Colocación.
Criterio de medición de proyecto: Número de unidades previstas, según documentación gráfica de Proyecto.
Criterio de medición de obra: Se medirá el número de unidades realmente ejecutadas según especificaciones de Proyecto.

| Código | Ud | Descripción | Rendimiento | Precio | Importe |
|---|---|---|---|---|---|
| mt42bax584a | Ud | Boca de ventilación para interiores, circular, regulación con tornillo, adecuada para extracción e impulsión, "BAXI", con conexión de 125 mm de diámetro. (material) | 1.000 | 23.40 | 23.40 |
| mt42bax578a | Ud | Manguito de falso techo, "BAXI", con conexión de 63 mm de diámetro al conducto flexible y de 125 mm de diámetro a la boca de ventilación. (material) | 1.000 | 60.00 | 60.00 |
| mt42bax576a | Ud | Anillo de encastre para conducto flexible de 63 mm de diámetro, "BAXI". (material) | 1.000 | 1.71 | 1.71 |
| mt42bax577a | Ud | Junta para conducto flexible de 63 mm de diámetro, "BAXI". (material) | 1.000 | 2.61 | 2.61 |
| mo005 | h | Oficial 1ª instalador de climatización. (mano de obra) | 0.150 | 22.74 | 3.41 |
| mo104 | h | Ayudante instalador de climatización. (mano de obra) | 0.150 | 20.98 | 3.15 |
| % | % | Costes directos complementarios | 2 % | 94.28 | 1.89 |
|  |  | Costes directos |  |  | 96.17 |
