# Radiador

- Propiedad del archivo: CYPE Ingenieros S.A.
- Formato: FIEBDC-3/2016
- Programa: Generador de precios de la construcción. CYPE Ingenieros, S.A.
- Fecha: 25/06/2025
- Divisa: EUR
- Costes indirectos: 3 %
- IVA: 21 %

## I Instalaciones

### IC Calefacción, refrigeración, climatización y A.C.S.

#### ICE Emisores por agua para calefacción y refrigeración

**ICE040** Ud Radiador.
Radiador compuesto de 6 elementos, siendo cada uno de ellos de aluminio inyectado, modelo Dubal 30 "BAXI", de 288 mm de altura, 80 mm de anchura y 147 mm de fondo, con frontal con aberturas, potencia calorífica 62 W para salto térmico de 40°C, potencia calorífica 82,9 W para salto térmico de 50°C, según UNE-EN 442-1, peso 1,45 kg, capacidad 0,27 l, pintado en epoxi color blanco RAL 9010, presión máxima de trabajo 6 bar, temperatura máxima de trabajo 110°C. Incluso, purgador automático, tapones, reducciones, juntas, anclajes, soportes, racores de conexión a la red de distribución, plafones y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38bax220a | Ud | Elemento para radiador de aluminio inyectado, modelo Dubal 30 "BAXI", de 288 mm de altura, 80 mm de anchura y 147 mm de fondo, con frontal con aberturas, potencia calorífica 62 W para salto térmico de 40°C, potencia calorífica 82,9 W para salto térmico de 50°C, según UNE-EN 442-1, peso 1,45 kg, capacidad 0,27 l, pintado en epoxi color blanco RAL 9010, presión máxima de trabajo 6 bar, temperatura máxima de trabajo 110°C. (material) | 6 | 30.9 | 185.400 |
| mt38bax520b | Ud | Soporte de acero para radiador, "BAXI", para colocación mural con tornillos. (material) | 2 | 2.1 | 4.200 |
| mt38bax523a | Ud | Kit de montaje para radiador, "BAXI", formado por 1 purgador automático de aire PA5-1, 3 reducciones con arandelas y 2 tapones con arandelas, válido para sistema bitubo y monotubo. (material) | 1 | 23.3 | 23.300 |
| mo004 | h | Oficial 1ª calefactor. (mano de obra) | 0.458 | 23.74 | 10.873 |
| mo103 | h | Ayudante calefactor. (mano de obra) | 0.458 | 21.9 | 10.030 |
| % | % | Costes directos complementarios | 2 % | 233.803 | 4.676 |
|  |  | Costes directos |  |  | 238.479 |

## Recursos

**mt38bax220a** Ud Elemento para radiador de aluminio inyectado
Datos técnicos: Coste energético 162.366 MJ; Emisión de CO2 12.009 kg
Residuos:
- embalaje: re150101 Envases de papel y cartón. (componente de residuo); rendimiento 0.072 kg; Código LER 15 01 01; Masa del elemento 1 kg; Volumen 0.001333 m3
