# Grupo hidráulico solar

- Propiedad del archivo: CYPE Ingenieros S.A.
- Formato: FIEBDC-3/2016
- Programa: Generador de precios de la construcción. CYPE Ingenieros, S.A.
- Fecha: 22/10/2024
- Divisa: EUR
- Costes indirectos: 3 %
- IVA: 21 %

## I Instalaciones

### IC Calefacción, refrigeración, climatización y A.C.S.

#### ICS Sistemas de conducción de agua

**ICS051** Ud Grupo hidráulico solar.
Grupo hidráulico solar, modelo SH 7 "BAXI", para siete captadores solares, de dos líneas, formado por bomba de circulación, purgador de aire, termómetros en impulsión y en retorno, válvula de seguridad, manómetro, caudalímetro y llaves de llenado y vaciado.
Incluye: Replanteo. Colocación. Conexionado. Comprobación de su correcto funcionamiento.
Criterio de medición de proyecto: Número de unidades previstas, según documentación gráfica de Proyecto.
Criterio de medición de obra: Se medirá el número de unidades realmente ejecutadas según especificaciones de Proyecto.

| Código | Ud | Descripción | Rendimiento | Precio | Importe |
|---|---|---|---|---|---|
| mt38bax051a | Ud | Grupo hidráulico solar, modelo SH 7 "BAXI", para siete captadores solares, de dos líneas, formado por bomba de circulación, purgador de aire, termómetros en impulsión y en retorno, válvula de seguridad, manómetro, caudalímetro y llaves de llenado y vaciado. (material) | 1 | 582 | 582.000 |
| mo004 | h | Oficial 1ª calefactor. (mano de obra) | 0.324 | 22.74 | 7.368 |
| mo103 | h | Ayudante calefactor. (mano de obra) | 0.324 | 20.98 | 6.798 |
| % | % | Costes directos complementarios | 2 % | 596.166 | 11.923 |
|  |  | Costes directos |  |  | 608.089 |

## Recursos

**mt38bax051a** Ud Grupo hidráulico solar
Datos técnicos: Coste energético 0.854 MJ; Emisión de CO2 1.344 kg
Residuos:
- embalaje: re150101 Envases de papel y cartón. (componente de residuo); rendimiento 1.581 kg; Código LER 15 01 01; Masa del elemento 1 kg; Volumen 0.001333 m3
