# Boca de ventilación para interiores

- Propiedad del archivo: CYPE Ingenieros S.A.
- Formato: FIEBDC-3/2016
- Programa: Generador de precios de la construcción. CYPE Ingenieros, S.A.
- Fecha: 22/10/2024
- Divisa: EUR
- Costes indirectos: 3 %
- IVA: 21 %

## I Instalaciones

### IV Ventilación

#### IVM Ventilación mecánica

**IVM021** Ud Boca de ventilación para interiores.
Boca de ventilación para interiores, circular, regulación con tornillo, adecuada para extracción e impulsión, "BAXI", con conexión de 125 mm de diámetro, con manguito de falso techo.
Incluye: Replanteo. Colocación.
Criterio de medición de proyecto: Número de unidades previstas, según documentación gráfica de Proyecto.
Criterio de medición de obra: Se medirá el número de unidades realmente ejecutadas según especificaciones de Proyecto.

| Código | Ud | Descripción | Rendimiento | Precio | Importe |
|---|---|---|---|---|---|
| mt42bax584a | Ud | Boca de ventilación para interiores, circular, regulación con tornillo, adecuada para extracción e impulsión, "BAXI", con conexión de 125 mm de diámetro. (material) | 1 | 23.4 | 23.400 |
| mt42bax578a | Ud | Manguito de falso techo, "BAXI", con conexión de 63 mm de diámetro al conducto flexible y de 125 mm de diámetro a la boca de ventilación. (material) | 1 | 60 | 60.000 |
| mt42bax576a | Ud | Anillo de encastre para conducto flexible de 63 mm de diámetro, "BAXI". (material) | 1 | 1.71 | 1.710 |
| mt42bax577a | Ud | Junta para conducto flexible de 63 mm de diámetro, "BAXI". (material) | 1 | 2.61 | 2.610 |
| mo005 | h | Oficial 1ª instalador de climatización. (mano de obra) | 0.162 | 22.74 | 3.684 |
| mo104 | h | Ayudante instalador de climatización. (mano de obra) | 0.162 | 20.98 | 3.399 |
| % | % | Costes directos complementarios | 2 % | 94.803 | 1.896 |
|  |  | Costes directos |  |  | 96.699 |
