# Recuperador de calor

- Propiedad del archivo: CYPE Ingenieros S.A.
- Formato: FIEBDC-3/2016
- Programa: Generador de precios de la construcción. CYPE Ingenieros, S.A.
- Fecha: 22/10/2024
- Divisa: EUR
- Costes indirectos: 3 %
- IVA: 21 %

## I Instalaciones

### IV Ventilación

#### IVM Ventilación mecánica

**IVM026** Ud Recuperador de calor.
Recuperador de calor aire-aire, modelo Sila RTC 200 "BAXI", montaje horizontal, calificación energética clase A, caudal de aire máximo 206 m³/h, presión estática a caudal de aire máximo 162 Pa, presión sonora a 3 m 22,8 dBA, eficiencia de recuperación calorífica 92%, dimensiones 237x859x551 mm, peso 24 kg, alimentación monofásica (230V/50Hz), intercambiador de calor extraíble de poliestireno, de flujo cruzado, diámetro de los conductos 125 mm, ventiladores con motores EC de bajo consumo de 3 velocidades, 2 filtros de aire (tipo F5), bypass con servomotor para cambio automático de modo de operación de recuperación a free-cooling, carcasa exterior de acero galvanizado, 3 sensores de temperatura y control remoto por cable, con indicador de cambio de filtro, selector de apagado y encendido, selección de la velocidad de los ventiladores y señal de anomalías. Accesorios: plenum de distribución de aire, con entrada de 125 mm de diámetro y 6 salidas de 63 mm de diámetro, con un diafragma para la regulación del caudal de aire en cada salida y 3 tapas para las salidas de aire no utilizadas. Incluso elementos para suspensión del techo.
Incluye: Replanteo. Colocación y fijación del recuperador de calor. Conexión a la red de desagüe. Conexión a la red eléctrica. Conexionado de los conductos. Comprobación de su correcto funcionamiento.
Criterio de medición de proyecto: Número de unidades previstas, según documentación gráfica de Proyecto.
Criterio de medición de obra: Se medirá el número de unidades realmente ejecutadas según especificaciones de Proyecto.

| Código | Ud | Descripción | Rendimiento | Precio | Importe |
|---|---|---|---|---|---|
| mt42bax101a | Ud | Recuperador de calor aire-aire, modelo Sila RTC 200 "BAXI", montaje horizontal, calificación energética clase A, caudal de aire máximo 206 m³/h, presión estática a caudal de aire máximo 162 Pa, presión sonora a 3 m 22,8 dBA, eficiencia de recuperación calorífica 92%, dimensiones 237x859x551 mm, peso 24 kg, alimentación monofásica (230V/50Hz), intercambiador de calor extraíble de poliestireno, de flujo cruzado, diámetro de los conductos 125 mm, ventiladores con motores EC de bajo consumo de 3 velocidades, 2 filtros de aire (tipo F5), bypass con servomotor para cambio automático de modo de operación de recuperación a free-cooling, carcasa exterior de acero galvanizado, 3 sensores de temperatura y control remoto por cable, con indicador de cambio de filtro, selector de apagado y encendido, selección de la velocidad de los ventiladores y señal de anomalías. (material) | 1 | 1943 | 1943.000 |
| mt42bax580a | Ud | Plenum de distribución de aire, con entrada de 125 mm de diámetro y 6 salidas de 63 mm de diámetro, con un diafragma para la regulación del caudal de aire en cada salida y 3 tapas para las salidas de aire no utilizadas, "BAXI", para recuperador de calor. (material) | 2 | 206 | 412.000 |
| mt42bax576a | Ud | Anillo de encastre para conducto flexible de 63 mm de diámetro, "BAXI". (material) | 12 | 1.71 | 20.520 |
| mt42bax577a | Ud | Junta para conducto flexible de 63 mm de diámetro, "BAXI". (material) | 12 | 2.61 | 31.320 |
| mt42www090 | Ud | Kit de soportes para suspensión del techo, formado por cuatro varillas roscadas de acero galvanizado, con sus tacos, tuercas y arandelas correspondientes. (material) | 1 | 22 | 22.000 |
| mo011 | h | Oficial 1ª montador. (mano de obra) | 0.648 | 22.74 | 14.736 |
| mo080 | h | Ayudante montador. (mano de obra) | 0.648 | 21.02 | 13.621 |
| % | % | Costes directos complementarios | 2 % | 2457.197 | 49.144 |
|  |  | Costes directos |  |  | 2506.341 |

## Recursos

**mt42bax101a** Ud Recuperador de calor aire-aire
Datos técnicos: Coste energético 1285.901 MJ; Emisión de CO2 45.046 kg
Residuos:
- embalaje: re150101 Envases de papel y cartón. (componente de residuo); rendimiento 2.143 kg; Código LER 15 01 01; Masa del elemento 1 kg; Volumen 0.001333 m3
